# AUSSCHREIBEN.DE
Leistungsbeschreibung (GAEB DA XML 3.2, DA81)
Projekt: ADE
Währung: EUR
Erstellt mit: GXML Toolbox V3.3 R20220330, ORCA a.de-Exporting, 15.04.2025

## 1 AUSSCHREIBEN.DE - Triflex

### Titel 01 Triflex JWS - WU-Betonfugen Abdichtungssystem

*Hinweis: Triflex JWS, Vorbemerkungen*
Triflex JWS
WU-Betonfugen Abdichtungssystem mit Triflex ProDetail bzw. Triflex ProTect

Bauvorhaben: '...'

Architekt/Bauherr: '...'

Vorbemerkungen:

Die Verarbeitung erfolgt mit Produkten der Firma Triflex GmbH & Co. KG, Minden.

Die Einhaltung aller gültigen Richtlinien wird für die jeweils empfohlenen Systemaufbauten mit Triflex Produkten berücksichtigt bzw. vorausgesetzt.

Für das Abdichtungssystem Triflex JWS, Variante 1 sowie Triflex JWS, Variante 2 liegt ein allgemein bauaufsichtliches Prüfzeugnis (abP) nach Bauregelliste A Teil 2, lfd. Nr. 2.51 Bauwerksabdichtungen mit Flüssigkunststoffen sowie lfd. Nr. 1.4, Ausgabe 2014/2: "Normalentflammbare Fugenabdichtungen für Bauteile aus Beton mit hohem Wassereindringwiderstand gegen drückendes und nicht drückendes Wasser und gegen Bodenfeuchtigkeit" sowie nach den Prüfgrundsätzen für Fugenabdichtungen PG-ÜBB: Übergänge von Bauwerksabdichtungen auf Bauteile aus Beton mit hohen Eindringwiderstand, Ausgabe Juli 2010 sowie den Festlegungen im AK der anerkannten Prüfstellen nach BRL A, Teil 2, lfd. Nr. 1.4 zur Beurteilung von Bewegungsfugen in der Entwurfsfassung der PG FBB Teil 2, Stand Juni 2013. Zusätzlich ist das Abdichtungssystem für die Wasserwechselzonen Nutzungsklasse A, Beanspruchungsklassen 1 und 2 nach WU-Richtlinie geeignet.

Der Auftragnehmer hat vor Auftragserteilung nachzuweisen, dass er für die Verarbeitung von Triflex-Produkten geschult wurde. Andernfalls ist die Einweisung durch einen Schulungsmeister am Objekt sicherzustellen.

Die in der Ausarbeitung enthaltenen Massen sind auf der Baustelle zu überprüfen.

Die Abrechnung erfolgt nach gemeinsamen Aufmaß mit dem Auftraggeber.

Die Abdichtung ist so auszuführen, dass bei Arbeitsunterbrechung ein Eindringen von Niederschlagswasser in den Systemaufbau verhindert wird.

Für die Schuttbeseitigung sind die Abfuhr- und Deponiekosten in die Einzelpreise einzukalkulieren bzw. gesondert auszuweisen.

Bedenken gegen die Vorleistungen anderer Unternehmer sind dem Auftraggeber unverzüglich, möglichst schon vor Beginn der Arbeiten, schriftlich mitzuteilen.

Dem Bieter wird empfohlen, vor Angebotsabgabe das Objekt zu besichtigen.

Falls bei den Ausführungsarbeiten Änderungen oder Sonderarbeiten erforderlich werden, die nicht erfasst sind, sind diese im Einzelnen vor Ausführung anzuzeigen und anschließend gesondert zu verrechnen.

Die Arbeiten verstehen sich, wenn nicht ausdrücklich anders beschrieben, als fix und fertige Leistung, einschließlich Lieferung aller erforderlichen Materialien und Nebenleistungen.

Als Vertragsbestandteile gelten:
- Leistungsverzeichnis
- Systembeschreibung und Produktinformationen des Herstellers
- WU-Richtlinie
- DIN 18195, Teil 4, 5, 6 und 7
- DAfStb-Richtlinie "Schutz und Instandsetzung von Betonbauteilen" (Instandsetzungs-Richtlinie)
- Baupolizeiliche Bestimmungen
- Unfallverhütungsvorschriften
- VOB Teil B
in den jeweils zum Zeitpunkt des Vertragsabschlusses gültigen Fassungen.

Der Systemaufbau ist vom sachkundigen Planer nach objektspezifischen Anforderungen anzupassen. Detaillierte Ausschreibungstexte sind vom Planer eigenverantwortlich zu erstellen. Mit der Übermittlung dieses Leistungsverzeichnis-Entwurfs ist keine konkrete Projektberatung verbunden. Die Textausarbeitung ist eine unverbindliche Serviceleistung von Triflex. Rechtsansprüche aus dieser Leistung sind ausgeschlossen.

Stand: 04/2025

**01.0001 Baustelleneinrichtung, allgemein**
Baustelle einrichten und nach Abschluss der Arbeiten räumen. Vorhalten von Maschinen, Geräten, Werkzeugen und sonstigen Betriebsmitteln, die zur Durchführung der Arbeiten erforderlich sind.
Die Baustelle wird besenrein hinterlassen.
Einheit: psch

**01.0002 Hohllagen**
Vorhandene Betonflächen durch Abklopfen mit einem Hammer auf Hohllagen untersuchen und entsprechende Stellen markieren.
Einheit: psch

**01.0003 Feuchtegehalt**
Vorhandenen Betonuntergrund mit geeignetem Messwerkzeug (z.B. CM-Gerät, Elektronikfeuchtemessgerät) auf Feuchtegehalt untersuchen und protokollieren.
Anzahl Messungen: '....' St.
Einheit: psch

**01.0004 Haftzugfestigkeit**
Vorhandenen Untergrund mittels geeignetem Messwerkzeug (z.B. Herion-Gerät) auf vorgegebene Haftzugfestigkeit untersuchen und protokollieren.
Anzahl Messungen: '......' St.
Einheit: psch

**01.0005 Druckfestigkeit**
Vorhandenen Betonuntergrund mit Schmidt-Hammer auf Druckfestigkeit untersuchen und protokollieren.
Anzahl Messungen: '......' St.
Einheit: psch

**01.0006 Bohrkern**
Bestimmung der Betongüte und Zusammensetzung durch Entnahme eines Bohrkerns.
Anzahl der Bohrkerne: '......' St.
Einheit: Stk

**01.0007 Bautagebuch mit permanenten Messungen**
Vorhalten von Messgeräten zur permanenten Messung von Luftfeuchtigkeit, Bodentemperatur, Lufttemperatur und zur Taupunktbestimmung während der gesamten Baumaßnahme. inkl. Führen eines Bautagebuches mit der Protokollierung der Messergebnisse.
Einheit: psch

*Hinweis: siehe Systembeschreibung*
Siehe Triflex JWS Systembeschreibung, Tabelle Untergrundvorbehandlung.

**01.0008 Schleifen**
Vorbereitung des Untergrundes durch Schleifen mit geeigneten Schleifgeräten inkl. Reinigung, Aufnahme, Abtransport und ordnungsgemäßer Entsorgung von anfallendem Bauschutt.
Breite: '......' cm
Einheit: m

**01.0009 Fräsen**
Abtragen verunreinigter Oberflächen des Betons mittels geeigneter Fräse ca. 5 mm tief, um einen haft- und tragfähigen Untergrund zu erhalten; inkl. Aufnahme, Abtransport und ordnungsgemäßer Entsorgung des Fräsgutes.
Breite: '......' cm
Einheit: m

**01.0010 Kugelstrahlen**
Reinigung der gesamten Fläche durch Kugelstrahlen im Blastrac-Verfahren, einschl. maschinellem Beischleifen der Anschlüsse, Reinigung der Flächen und Abtransport sowie ordnungsgemäßer Entsorgung der Strahlrückstände.
Breite: '.........' cm
Einheit: m

**01.0011 Triflex Reiniger**
Vorbereitung des Untergrundes durch Abreiben mit Triflex Reiniger, gemäß Systembeschreibung Tabelle Untergrundvorbehandlung.
Breite: '.........' cm
Einheit: m
Produkt:
  Artikel:
    Artikelnummer: 26090
    Artikelkurztext: Triflex Reiniger

**01.0012 Fugenfräse / Fugenrisshaken**
Entfernen vorhandener Fugenvergussmassen mit Fugenfräse oder Fugenrisshaken nach Erfordernis.
Einheit: m

*Hinweis: siehe Systembeschreibung*
Siehe Triflex JWS Systembeschreibung, Tabelle Untergrundvorbehandlung.
Die Grundierung ist jeweils ca. 2 cm über dem abzudichtenden Bereich zu führen, um eine Hinterläufigkeit im Übergangsbereich zu verhindern.

**01.0013 Grundierung Beton**
Grundierung bei Beton.
Grundierung der Fläche mit Triflex Cryl Primer 276.
Ausführung nach den technischen Richtlinien des Materialherstellers.
Breite: '.........' cm
Einheit: m
Produkt:
  Artikel:
    Artikelnummer: 22760
    Artikelkurztext: Grundierung Beton

**01.0014 Grundierung kunststoffmodifizierter Mörtel**
Grundierung bei kunststoffmodifizierten Mörteln.
Grundierung der Fläche mit Triflex Pox R 100 inkl. Absandung im Überschuss mit Quarzsand, Körnung 0,2-0,6 mm.
Ausführung nach den technischen Richtlinien des Materialherstellers.
Breite: '.........' cm
Einheit: m
Produkt:
  Artikel:
    Artikelnummer: 21000
    Artikelkurztext: Grundierung kunststoffmodifizierter Mörtel

**01.0015 Grundierung Kunststoffbahn**
Bei Kunststoffbahnen TPO, FPO, EPDM.
Bahnenabhängige Grundierung der Fläche mit Triflex Primer 610.
Für eine objektbezogene Beratung bitte an die Technische Abteilung von Triflex wenden.
Ausführung nach den technischen Richtlinien des Materialherstellers.
Breite: '.........' cm
Einheit: m
Produkt:
  Artikel:
    Artikelnummer: 24610
    Artikelkurztext: Grundierung Kunststoffbahn

**01.0016 Grundierung Glas**
Grundierung der Fläche mit Triflex Glas Primer inkl. vorheriger Reinigung der Fläche mit Triflex Glas Reiniger.
Ausführung nach den technischen Richtlinien des Materialherstellers.
Breite: '......' cm
Einheit: m
Produkt:
  Artikel:
    Artikelnummer: 29300
    Artikelkurztext: Grundierung Glas

**01.0017 Grundierung Metall**
Z.B. bei Edelstahl, Stahl und Zink.
Grundierung der Fläche mit Triflex Metal Primer.
Ausführung nach den technischen Richtlinien des Materialherstellers.
Breite: '......' cm
Einheit: m
Produkt:
  Artikel:
    Artikelnummer: 26200
    Artikelkurztext: Grundierung Metall

**01.0018 Spachteln**
Bei Schwindrissen, kleinen Ausbrüchen und Unebenheiten.
Spachteln und verfüllen mit Triflex Cryl Spachtel.
Verbrauch: 1,40 kg/m² pro mm Schichtdicke.
Ausführung nach den technischen Richtlinien des Materialherstellers.
Einheit: m²
Produkt:
  Artikel:
    Artikelnummer: 22400
    Artikelkurztext: Spachteln

**01.0019 Egalisieren**
Bei großen Ausbrüchen.
Egalisieren und verfüllen mit Triflex Cryl RS 240.
Verbrauch: 2,20 kg/m² pro mm Schichtdicke.
Ausführung nach den technischen Richtlinien des Materialherstellers.
Einheit: m²
Produkt:
  Artikel:
    Artikelnummer: 22150
    Artikelkurztext: Egalisieren

**01.0020 Egalisierung des Fugenbereichs**
Egalisierung der Fugenvergussmassen bei noch funktionstüchtigen Arbeitsfugen durch Füllen mit Triflex Cryl Spachtel oder Triflex Cryl RS 240 nach Erfordernis und/oder Einsatz einer geschlossenzelligen PE-Rundschnur.
Ausführung nach den technischen Richtlinien des Materialherstellers.
Einheit: m
Produkt:
  Artikel:
    Artikelnummer: 22400
    Artikelkurztext: Egalisierung des Fugenbereichs

*Hinweis: Allgemeine Vorbemerkungen*
Herstellung von Fugenabdichtungen mit Triflex ProDetail bzw. Triflex ProTect inkl. Triflex Spezialvlies.

Für das Abdichtungssystem Triflex JWS, Variante 1 sowie Triflex JWS, Variante 2 liegt jeweils ein AbP nach Bauregelliste A, Teil 2, lfd. Nr. 1.4 - Normal entflammbare Fugenabdichtungen für Bauteile aus Beton mit hohem Wassereindringwiderstand gegen drückendes und nicht drückendes Wasser und gegen Bodenfeuchtigkeit vor. Die Prüfungen basieren auf den Prüfgrundsätzen für Fugenabdichtungen PG-ÜBB: Übergänge von Bauwerksabdichtungen auf Bauteile aus Beton mit hohem Eindringwiderstand sowie nach den Festlegungen im AK BRL A, Teil 2, lfd. Nr. 1.4 zur Beurteilung von Bewegungsfugen.

Zusätzlich ist das Abdichtungssystem für die Wasserwechselzonen Nutzungsklasse A, Beanspruchungsklassen 1 und 2 nach WU-Richtlinie geeignet.

Des Weiteren besteht für die Abdichtung mit Triflex ProDetail bzw. Triflex ProTect eine ETA-Zulassung (ETAG Nr. 06/0269 bzw. 03/0020) mit CE-Kennzeichnung in den jeweils höchsten Nutzungskategorien W3, M und S, P1 bis P4, S1 bis S4, TL4, TH4, BROOF (t1), BROOF (t2), BROOF (t3), sowie die Wurzelfestigkeit nach FLL-Verfahren.

*Hinweis: Vorbemerk. Triflex JWS, Variante 1*
Das WU-Betonfugen Abdichtungssystem Triflex JWS, Variante 1 wird bei Sollriss-, Arbeits- sowie Bewegungsfugen mit einer Fugenbreite von max. < 30 mm eingesetzt.

Es wird eine maximale resultierende Verformung von Vr= 22,4 mm bei einem max. Wasserdruck von 1,5 bar (15 m Wassersäule) erzielt.

Bei den max. result. Verformungen sind die Prüfaufbauten und deren Ergebnisse auf Grundlage des dazugehörigen AbP zu beachten. Sie stellen die Grundlage der erreichten Werte dar. Veränderungen der Geometrie, der Entkopplungsbereiche sowie Schlaufentiefen können niedrigere oder erhöhte Werte der max. result. Verformung zur Folge haben.

**01.0021 Triflex JWS, Variante 1 (Fläche)**
Abdichten des Fugenbereichs mit Triflex ProDetail bzw. Triflex ProTect, jeweils inkl. Triflex Spezialvlies. Im Fugenbereich wird mittig ein Triflex Steinklebeband, 10 cm breit eingeklebt. Eine Anbindung von mindestens 10 cm auf Fremdmaterialien ist links und rechts der Fuge sicherzustellen. Zum Abschluss erfolgt eine zusätzliche Schutzlage mit Triflex ProDetail bzw. Triflex ProTect. Die Ausführung erfolgt nach den technischen Richtlinien des Materialherstellers.
Triflex Spezialvlies: '...........' cm.
(Siehe Triflex Systemzeichnung JWS-5101)
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Einheit: m
Produkt:
  Artikel:
    Artikelnummer: 22900
    Artikelkurztext: Triflex JWS, Variante 1 (Fläche)

**01.0022 Triflex JWS, Variante 1 (Wandanschluss)**
Abdichten des Fugenbereichs mit Triflex ProDetail bzw. Triflex ProTect, jeweils inkl. Triflex Spezialvlies. Im Fugenbereich wird mittig ein Triflex Steinklebeband, 10 cm breit eingeklebt. Eine Anbindung von mindestens 10 cm auf Fremdmaterialien ist, links und rechts der Fuge, sicherzustellen. Zum Abschluss erfolgt eine zusätzliche Schutzlage mit Triflex ProDetail bzw. Triflex ProTect. Die Ausführung erfolgt nach den technischen Richtlinien des Materialherstellers.
Wandanschlusshöhe: '.........' cm
Triflex Spezialvlies: '...........' cm.
(Siehe Triflex Systemzeichnung JWS-5102)
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Einheit: m
Produkt:
  Artikel:
    Artikelnummer: 22900
    Artikelkurztext: Triflex JWS, Variante 1 (Wandanschluss)

*Hinweis: Allgemeine Vorbemerkungen*
Herstellung von Fugenabdichtungen mit Triflex ProDetail bzw. Triflex ProTect inkl. Triflex Spezialvlies.

Für das Abdichtungssystem Triflex JWS, Variante 1 sowie Triflex JWS, Variante 2 liegt jeweils ein AbP nach Bauregelliste A, Teil 2, lfd. Nr. 1.4 - Normal entflammbare Fugenabdichtungen für Bauteile aus Beton mit hohem Wassereindringwiderstand gegen drückendes und nicht drückendes Wasser und gegen Bodenfeuchtigkeit vor. Die Prüfungen basieren auf den Prüfgrundsätzen für Fugenabdichtungen PG-ÜBB: Übergänge von Bauwerksabdichtungen auf Bauteile aus Beton mit hohem Eindringwiderstand sowie nach den Festlegungen im AK BRL A, Teil 2, lfd. Nr. 1.4 zur Beurteilung von Bewegungsfugen.

Zusätzlich ist das Abdichtungssystem für die Wasserwechselzonen Nutzungsklasse A, Beanspruchungsklassen 1 und 2 nach WU-Richtlinie geeignet.

Des Weiteren besteht für die Abdichtung mit Triflex ProDetail bzw. Triflex ProTect eine ETA-Zulassung (ETAG Nr. 06/0269 bzw. 03/0020) mit CE-Kennzeichnung in den jeweils höchsten Nutzungskategorien W3, M und S, P1 bis P4, S1 bis S4, TL4, TH4, BROOF (t1), BROOF (t2), BROOF (t3), sowie die Wurzelfestigkeit nach FLL-Verfahren.

*Hinweis: Vorbemerk. Triflex JWS, Variante 2*
Das WU-Betonfugen Abdichtungssystem Triflex JWS, Variante 2 wird bei Bewegungsfugen eingesetzt.

Die Fugenbreite muss hierbei mind. 30 mm sein, um die Schlaufenausbildung handwerklich umsetzen zu können. Ggf. muss die Fuge aufgeweitet werden.

Bei dieser Fugenausbildung wird eine maximale resultierende Verformung von Vr= 26,9 mm bei einem max. Wasserdruck von 2,0 bar (20 m Wassersäule) erzielt.

Bei den max. result. Verformungen sind die Prüfaufbauten und deren Ergebnisse auf Grundlage des dazugehörigen AbP zu beachten. Sie stellen die Grundlage der erreichten Werte dar. Veränderungen der Geometrie, der Entkopplungsbereiche sowie Schlaufentiefen können niedrigere oder erhöhte Werte der max. result. Verformung zur Folge haben.

**01.0023 Triflex JWS, Variante 2 (Fläche)**
In den Fugenbereich wird das Triflex Trägerband mit dem Triflex Cryl Spachtel eingeklebt, bevor die Schlaufenabdichtung mit Triflex ProDetail bzw. Triflex ProTect, vliesarmiert vorgenommen wird. Nach Aushärtung der Abdichtung wird eine geschlossenzellige PE-Rundschnur in die Schlaufe eingelegt und im Anschluss flächenbündig mit Triflex ProDetail bzw. Triflex ProTect vergossen. Als Definition wird mittig über dem nicht haftenden Bereich ein Triflex Steinklebeband aufgebracht, das mit der Fugenabdichtung Triflex ProDetail bzw. Triflex ProTect, vliesarmiert überarbeitet wird. Nach Aushärtung der Abdichtung folgt eine zusätzliche Schutzlage mit Triflex ProDetail bzw. Triflex ProTect. Eine Anbindung auf Fremdmaterialien von mindestens 10 cm ist links und rechts der Fuge sicherzustellen. Die Ausführung erfolgt nach den technischen Richtlinien des Materialherstellers.
Triflex Spezialvlies: '.... + ....' cm.
(Siehe Triflex Systemzeichnung JWS-5103)
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Einheit: m
Produkt:
  Artikel:
    Artikelnummer: 22900
    Artikelkurztext: Triflex JWS, Variante 2 (Fläche)

**01.0024 Triflex JWS, Variante 2 (Wandanschluss)**
In den Fugenbereich wird das Triflex Trägerband mit Triflex Cryl Spachtel eingeklebt, bevor die Schlaufenabdichtung mit Triflex ProDetail bzw. Triflex ProTect, vliesarmiert vorgenommen wird. Nach Aushärtung der Abdichtung wird eine geschlossenzellige PE-Rundschnur in die Schlaufe eingelegt und im Anschluss flächenbündig mit Triflex ProDetail bzw. Triflex ProTect vergossen. Als Definition wird mittig über dem nicht haftenden Bereich ein Triflex Steinklebeband aufgebracht, das mit der Fugenabdichtung Triflex ProDetail bzw. Triflex ProTect, vliesarmiert überarbeitet wird. Nach Aushärtung der Abdichtung folgt eine zusätzliche Schutzlage mit Triflex ProDetail bzw. Triflex ProTect. Eine Anbindung auf Fremdmaterialien von mindestens 10 cm ist links und rechts der Fuge sicherzustellen. Die Ausführung erfolgt nach den technischen Richtlinien des Materialherstellers.
Wandanschlusshöhe: '.........' cm
Triflex Spezialvlies: '.... + ....' cm.
(Siehe Triflex Systemzeichnung JWS-5104)
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Einheit: m
Produkt:
  Artikel:
    Artikelnummer: 22900
    Artikelkurztext: Triflex JWS, Variante 2 (Wandanschluss)

**01.0025 Versiegelung Anschlussbereich**
Zur optischen Anpassung der Wandbereiche kann eine Versiegelung mit Triflex Cryl Finish 205 erfolgen.
Wandanschlusshöhe: '.........' cm
Farbton: '.........' nach Wahl des
Auftraggebers.
Ausführung nach den technischen Richtlinien des Materialherstellers.
Einheit: m
Produkt:
  Artikel:
    Artikelnummer: 22050
    Artikelkurztext: Versiegelung Anschlussbereich

**01.0026 Bautenschutzmatte, Schutzvlies**
Um die Fuge vor mechanischer Verletzung zu schützen, sollte eine Bautenschutzmatte oder ein Schutzvlies nach Abschluss der Arbeiten lose aufgelegt werden.
Breite: '.........' m
Material: '.........'
Flächengewicht: '.........' kg/m²
Einheit: m

**01.0027 Stundenlohnarbeit eines Vorarbeiters**
Stundenlohnarbeit eines Vorarbeiters für nicht aufgeführte Arbeiten, jedoch zum Nachweis und nur auf Anordnung der Bauleitung oder Bauherrn.
Einheit: h
DIN 276-08: 331
Work Category: 91

**01.0028 Stundenlohnarbeit eines Facharbeiters**
Stundenlohnarbeit eines Facharbeiters für nicht aufgeführte Arbeiten, jedoch zum Nachweis und nur auf Anordnung der Bauleitung oder Bauherrn.
Einheit: h
DIN 276-08: 331
Work Category: 91

**01.0029 Stundenlohnarbeit eines Helfers**
Stundenlohnarbeit eines Helfers für nicht aufgeführte Arbeiten, jedoch zum Nachweis und nur auf Anordnung der Bauleitung oder Bauherrn.
Einheit: h
DIN 276-08: 331
Work Category: 91

**01.0030 Materialverbrauch auf Nachweis**
Materialverbrauch für unvorhersehbare, aber für die Durchführung der Leistung notwendigen zusätzlichen Arbeiten, die nicht im Leistungsverzeichnis erfasst sind.
Die Abrechnung erfolgt nach Aufwand auf Einzelnachweis.
Einheit: kg
DIN 276-08: 331
Work Category: 18

**01.0031 Entsorgung**
Entsorgung aller Abfälle und Sondermüllstoffe entsprechend den gültigen Gesetzen und Durchführungsverordnungen.
Einheit: psch
